# Comparador de presión de gas P5513

- Propiedad del archivo: CONSTRUNARIO
- Formato: FIEBDC-3/2012
- Programa: Construnario Versión 3.30
- Fecha de los precios: 08/10/2015
- Divisa: EUR

**P5513-20M** u Comparador de presión de gas P5513
- Funcionamiento de alta presión neumática - Prensa de tornillo para ajustes de presión precisos - Válvula de aguja de calidad superior para un mayor control - Adaptadores de puertos de prueba que no necesitan cinta PTFE ni llaves - Estuche resistente con tapa
