# Comparador de presión hidráulica P5514

- Propiedad del archivo: CONSTRUNARIO
- Formato: FIEBDC-3/2012
- Programa: Construnario Versión 3.30
- Fecha de los precios: 08/10/2015
- Divisa: EUR

**P5514-70M** u Comparador de presión hidráulica P5514
- Genera presiones de hasta 10.000 psi (700 bar) - Diseño de montaje sobre banco - Funciona con una gran variedad de líquidos - Prensa de tornillo para ajustes de presión precisos
