# Calibrador de presión 3130 portátil

- Propiedad del archivo: CONSTRUNARIO
- Formato: FIEBDC-3/2012
- Programa: Construnario Versión 3.30
- Fecha de los precios: 08/10/2015
- Divisa: EUR

**3130-G2M** u Calibrador de presión 3130 portátil
Todo lo que necesita para calibraciones altamente precisas de instrumentos de campo neumáticos. - Mida y genere presiones desde -12 psi (0,8 bar) a 2 MPa (300 psi, 20 bar) - Precisión de lectura de ±0,025% a ±0,01% FS - Funciona con bomba interna o de aire comprimido de la planta - Lazo de alimentación de 24 V y medición eléctrica para transmisores e interruptores - Compatible con los módulos de presión 700P de Fluke - Batería NiMH - Los modelos /C incluyen calibración acreditada
