# Comprobador de peso muerto electrónico 6531

- Propiedad del archivo: CONSTRUNARIO
- Formato: FIEBDC-3/2012
- Programa: Construnario Versión 3.30
- Fecha de los precios: 08/10/2015
- Divisa: EUR

**6531-7M** u Comprobador de peso muerto electrónico 6531
Una alternativa digital a las balanzas convencionales de pesos muertos. - Precisión de lectura del 0,02% desde el 10% al 100% del rango del instrumento (10:1 de reducción) - Rangos de 7 MPa (1.000 psi) a 200 MPa (30.000 psi) - Funciones integradas de generación y control de presión hidráulica - Compatible con el agua y una gran variedad de aceites y líquidos - Sistema integrado de rutinas de prueba, almacenamiento de datos y otras funciones avanzadas. - Calibración acreditada
