# Horno portátil de calibración, de 33 °C a 350 °C, con 9143-INSX, y con opción de proceso

- Propiedad del archivo: CONSTRUNARIO
- Formato: FIEBDC-3/2012
- Programa: Construnario Versión 3.30
- Fecha de los precios: 09/10/2015
- Divisa: EUR

**9143-X-P** u Horno portátil de calibración, de 33 °C a 350 °C, con 9143-INSX, y con opción de proceso
Mejoramos la portabilidad, velocidad y funcionalidad de los entornos de procesos industriales. - Intervalo de temperatura de 33 a 350 °C. - Precisión de visualización de ±0,2 °C en todo el rango. - Lector de dos canales incorporado para PRT, RTD, termopares, corriente 4-20 mA. - Lector opcional del termómetro de referencia incorporado. - Calibración acreditada.
