# Calibrador de bloque doble 9009

- Propiedad del archivo: CONSTRUNARIO
- Formato: FIEBDC-3/2012
- Programa: Construnario Versión 3.30
- Fecha de los precios: 09/10/2015
- Divisa: EUR

**9009** u Calibrador de bloque doble 9009
El calibrador de bloque seco dos en uno aumenta la portabilidad y la productividad. - Las temperaturas oscilan entre –15 y 350 °C en una sola unidad - Precisión de visualización: bloque caliente: ± 0,6 °C; bloque frío: ±0,2 °C - Caja sólida, ligera y resistente al agua - Calibración trazable NIST
