# Calibrador de bloque seco de campo 9140

- Propiedad del archivo: CONSTRUNARIO
- Formato: FIEBDC-3/2012
- Programa: Construnario Versión 3.30
- Fecha de los precios: 09/10/2015
- Divisa: EUR

**9140** u Calibrador de bloque seco de campo 9140
Calibrador de bloque seco de campo ligero y portátil que puede transportarse cómodamente en una sola mano. - De 35 a 350 °C - Precisión de ±0,5 °C - Estabilidad en ±0,03 °C a 50 °C y en ±0,05 °C a 350 °C - Calibración trazable NIST
