# Calibrador de bloque seco de campo 9141

- Propiedad del archivo: CONSTRUNARIO
- Formato: FIEBDC-3/2012
- Programa: Construnario Versión 3.30
- Fecha de los precios: 09/10/2015
- Divisa: EUR

**9141** u Calibrador de bloque seco de campo 9141
La gran rapidez con la que se calienta y se enfría aumenta la productividad. - De 50 a 650 °C - Precisión de ±0,5 °C a 400 °C; ±1,0 °C a 650 °C - Llega a los 650 °C en solo 12 minutos - Calibración trazable NIST
