# Pozo de metrología de campo ultrafrío 9190A

- Propiedad del archivo: CONSTRUNARIO
- Formato: FIEBDC-3/2012
- Programa: Construnario Versión 3.30
- Fecha de los precios: 09/10/2015
- Divisa: EUR

**9190A-X** u Pozo de metrología de campo ultrafrío 9190A
Temperaturas muy bajas, sin fluidos y la mejor estabilidad de su clase - Intervalo amplio de temperatura desde –95 °C a 140 °C - La mejor estabilidad de su clase: ± 0,015 °C intervalo completo - Precisión con lectura del termómetro de referencia integrado: ± 0,05 °C intervalo completo - Precisión de visualización: ± 0,2 °C rango completo - Lector opcional de dos canales incorporado para PRT, RTC,
