# Calibradores infrarrojos 500 °C

- Propiedad del archivo: CONSTRUNARIO
- Formato: FIEBDC-3/2012
- Programa: Construnario Versión 3.30
- Fecha de los precios: 09/10/2015
- Divisa: EUR

**9132** u Calibradores infrarrojos 500 °C
Precisión para la calibración de temperatura por infrarrojos cuando sea necesaria. - Verifican pirómetros IR desde –30 °C a 500 °C (–22 °F a 932 °F) - Horno de referencia RTD para la medición de temperatura de contacto - Calibración de contacto trazable NIST
