# Lector de temperatura 1502A

- Propiedad del archivo: CONSTRUNARIO
- Formato: FIEBDC-3/2012
- Programa: Construnario Versión 3.30
- Fecha de los precios: 09/10/2015
- Divisa: EUR

**1502A** u Lector de temperatura 1502A
Los mejores termómetros en su rango de precios. - Termómetros de referencia de un solo canal, con precisión de ±0,006 °C (solo medidor) - Dos modelos a elegir: termistores o PRT de lectura - La mejor relación rendimiento/precio - Calibración acreditada
