# Termohigrómetro de precisión 1620A

- Propiedad del archivo: CONSTRUNARIO
- Formato: FIEBDC-3/2012
- Programa: Construnario Versión 3.30
- Fecha de los precios: 09/10/2015
- Divisa: EUR

**1620A** u Termohigrómetro de precisión 1620A
El registrador de datos gráficos de temperatura y humedad más exacto del mercado. - Exactitud superior - Habilitado para la conexión en red - Herramientas potentes de análisis y registro - Mide la temperatura hasta ± 0,125 °C y la humedad hasta ± 1,5% en dos canales - Calibración de humedad y temperatura con acreditación NVLAP y trazable mediante NIST
