# Precisión 5627A PRT industrial

- Propiedad del archivo: CONSTRUNARIO
- Formato: FIEBDC-3/2012
- Programa: Construnario Versión 3.30
- Fecha de los precios: 09/10/2015
- Divisa: EUR

**5627A** u Precisión 5627A PRT industrial
- Resistente a vibraciones e impactos - Precisión de calibración de ± 0,046 °C a 0 °C - Disponible con una inclinación de 90° - Se incluye la calibración acreditada por NVLAP, código de laboratorio 200706-0
