# Estándares de temperatura de referencia secundarios 5615

- Propiedad del archivo: CONSTRUNARIO
- Formato: FIEBDC-3/2012
- Programa: Construnario Versión 3.30
- Fecha de los precios: 09/10/2015
- Divisa: EUR

**5615** u Estándares de temperatura de referencia secundarios 5615
- De 200 a 420 °C - Exactitud de calibrado de ±0,010 °C a 0 °C - Se incluye la calibración acreditada por NVLAP, código de laboratorio 200706-0
