# RTD industrial de diámetro pequeño 5618B

- Propiedad del archivo: CONSTRUNARIO
- Formato: FIEBDC-3/2012
- Programa: Construnario Versión 3.30
- Fecha de los precios: 09/10/2015
- Divisa: EUR

**5618B** u RTD industrial de diámetro pequeño 5618B
Respuesta rápida para mediciones dependientes del tiempo. - Vaina de diámetro pequeño, 3,2 mm (0,125 pulg.) - Estabilidad excelente - Incluye coeficientes ITS-90 - Calibración con acreditación NVLAP, código de laboratorio 200706-0
