# PRT de inmersión total 5606

- Propiedad del archivo: CONSTRUNARIO
- Formato: FIEBDC-3/2012
- Programa: Construnario Versión 3.30
- Fecha de los precios: 09/10/2015
- Divisa: EUR

**5606** u PRT de inmersión total 5606
Sumerja totalmente la junta de transición PRT dentro de congeladores u hornos. - Junta de transición diseñada para soportar todo el rango de temperatura de la sonda - -200 °C a 160 °C - Precisión de calibración de ± 0,05 °C (rango completo) - Calibración opcional acreditada por NVLAP
