# WEBER.COLOR - Lechada tapajuntas tradicional

- Propiedad del archivo: CONSTRUNARIO
- Formato: FIEBDC-3/2012
- Programa: Construnario Versión 3.51
- Fecha de los precios: 19/11/2015
- Divisa: EUR

**WCOLORLECH** u WEBER.COLOR - Lechada tapajuntas tradicional
Lechada tapajuntas tradicional Apto para cubrir juntas entre baldosas en paredes y suelos interiores. Composición: Cemento blanco, áridos calcáreos y aditivos orgánicos e inorgánicos. OBSERVACIONES En exteriores: Para juntas coloreadas impermeables inferiores a 3 mm, utilizar weber.color junta fina. Para juntas coloreadas e impermeables de 2 a 10 mm, utilizar weber.color junta ancha o weber.color premium. Para juntas coloreadas, impermeables y flexibles, de 3 a 30 mm, utilizar weber.color flex. Información práctica Presentación: Sacos de papel de 25 kg. Palet de 1.200 kg (48 sacos). Colores : Blanco. Conservación: 12 meses a partir de la fecha de fabricación, en envase original cerrado y al abrigo de la humedad.
