# WEBER.PRIM FX15 - Resina de unión con cargas minerales

- Propiedad del archivo: CONSTRUNARIO
- Formato: FIEBDC-3/2012
- Programa: Construnario Versión 3.51
- Fecha de los precios: 17/11/2015
- Divisa: EUR

**WPRIMFX15** u WEBER.PRIM FX15 - Resina de unión con cargas minerales
- Promotor de adherencia sobre hormigón lisa previa aplicación de revestimientos minerales. - Puente de adherencia sobre suelos cerámicos y en madera en zonas residenciales. Aplicaciones: - Promotor de adherencia sobre hormigón lisa previa aplicación de revestimientos minerales. - Puente de adherencia sobre suelos cerámicos y de madera en zonas residenciales. Soportes: hormigón liso, cerámica, madera y soportes no absorbentes. Observaciones: - No aplicar weber.prim FX15 sobre soportes húmedos. - Si la aplicación del revestimiento final se demora, asegurarse que la imprimación no se ha ensuciado ni mojado. - En caso de estocar al sol o con temperatura elevada bidones abiertos, weber.prim FX15 puede formar una costra sólida en la superficie del bidón. Eliminarla y seguir aplicando el producto en estado fresco. Características de empleo: - Tiempo de secado: mínimo 24 horas. - Tiempo de revestimiento: 3 días (en caso de dejar más días asegurarse que la imprimación no se ha ensuciado ni mojado durante el tiempo de espera). - Color: amarillo. - Adherencia mortero de revestimiento sobre hormigón liso > 4 kg/cm2 - Adherencia mortero autonivelante sobre cerámica > 20 kg/cm2 Información práctica Presentación: bidón de 20 kg. Palets de 480 kg (24 unidades). Color: amarillo. Rendimiento: aproximadamente 300 gr/m2 (sin diluir) Conservación: 12 meses en el envase original sin abrir y al abrigo de las heladas y fuentes de calor.
