# WEBER FR - Imprimación antióxido para hierro y acero

- Propiedad del archivo: CONSTRUNARIO
- Formato: FIEBDC-3/2012
- Programa: Construnario Versión 3.51
- Fecha de los precios: 17/11/2015
- Divisa: EUR

**WFR** u WEBER FR - Imprimación antióxido para hierro y acero
- Protección de las armaduras de los hormigones armados, antes de ser reparados con mortero de reparación. - Protección de pequeñas superficies de aceros y metales ferrosos, antes de aplicar pinturas, revestimientos plásticos o morteros acrílicos en base agua. - En interior o exterior. Composición: - Resina sintética en dispersión acuosa, pigmentos inhibidores de la corrosión, cargas minerales inertes. Características de empleo: - Espesor de aplicación: 1-2 mm. - Tiempo de espera entre capas: 1 hora. - Tiempo de secado: 1 hora (para la aplicación del mortero de reparación weber.tec hormiplus o weber.tec hormirep). - Tiempo de secado antes de revestir con pinturas o revestimientos plásticos: 4 horas. - Estos tiempos pueden alargarse a baja temperatura o acortarse a temperatura elevada. Prestaciones: - Densidad aparente: 1,1 kg/l. - pH: 8,5. - Resistencia a los álcalis: hasta un pH=12. - Adherencia sobre acero: > 0,5 MPa. - Estos resultados se han obtenido con ensayos según la normativa europea EN-UNE-998-1, y pueden variar en función de las condiciones en obra y el tipo de amasado. - Las diferencias comprendidas en un rango de valores se deben a las variaciones en materias primas de los centros de producción. Información práctica: - Presentación : bidón de 2 kg. Palets de 192 kg (96 bidones). - Colores : rojo. - Rendimiento : 300g/m2 por cada capa. - Conservación : 12 meses a partir de la fecha de fabricación, en el envase original cerrado y al abrigo de la humedad.
