# WEBER.FLOOR FLUID - Mortero autonivelante para recrecidos técnicos de altas prestaciones

- Propiedad del archivo: CONSTRUNARIO
- Formato: FIEBDC-3/2012
- Programa: Construnario Versión 3.51
- Fecha de los precios: 18/11/2015
- Divisa: EUR

**WFLOORFLUID** u WEBER.FLOOR FLUID - Mortero autonivelante para recrecidos técnicos de altas prestaciones
Mortero autonivelante bombeable de fraguado rápido para la realización de recrecidos técnicos de altas prestaciones en espesores de 8 a 50 mm. - Exclusivamente para interiores. Especialmente indicado para: - Recrecidos en forjados y soleras con necesidad de una puesta en servicio rápida. - Recrecidos sobre calefacción radiante. - Como pavimento flotante sobre láminas de aislamiento acústico. - Nivelación y alisado de sustratos previo a la colocación de pavimentos ligeros (PCV, linóleo, vinilo, tarimas...), cerámica y suelos técnicos. Composición Ligantes hidráulicos, resinas poliméricas, fibra de vidrio, áridos de sílice y carbonatos, y aditivos orgánicos e inorgánicos. Observaciones No aplicar weber.floor fluid en exterior. Características de empleo - Tiempo de mezcla: 1-2 minutos. - Tiempo abierto autonivelante: 15 minutos. - Vida de la masa: 15 minutos. - Tiempo de espera antes de pisar: 2 a 3 horas. - Tiempo para lijado: 4 y 12 horas. - Tiempo para revestir: * alicatado, moqueta: 12 a 24 horas. * parquet, plásticos: 24 a 48 horas. Estos tiempos pueden alargarse o acortarse en función de la temperatura ambiente. Los tiempos para revestir se han calculado para 2 cm de espesor. Para espesores mayores consultar la ficha técnica del producto o llamar a nuestra línea de consulta gratuita: 900 35 25 35. Prestaciones - Rendimiento: 17 kg/m2. - Densidad endurecido: 1,90 g/cm3. - Resistencia a la compresión: C25. - Resistencia a la flexión: F5. - Conductividad: 1,0 W/mk. - Comportamiento al fuego: A1fl. - Adherencia sobre hormigón: > 1MPa. Estos resultados se han obtenido en ensayos realizados en condiciones estándar y pueden variar en función de las condiciones de puesta en obra. Información práctica Presentación : Sacos de papel de 25 kg. Palet de 1.200 kg (48 sacos). Colores : Gris. Rendimiento : 17 kg/m2 y cm de espesor. Conservación : 9 meses a partir de la fecha de fabricación, en envase original cerrado y al abrigo de la humedad. Envase de 25 kg.
