# WEBER.FLOOR RAPID - Mortero autonivelante para grandes recrecidos de secado rápido

- Propiedad del archivo: CONSTRUNARIO
- Formato: FIEBDC-3/2012
- Programa: Construnario Versión 3.51
- Fecha de los precios: 18/11/2015
- Divisa: EUR

**WFLOORRAPID** u WEBER.FLOOR RAPID - Mortero autonivelante para grandes recrecidos de secado rápido
Mortero autonivelante de fraguado rápido para colocar en espesores mínimos de 30 mm. Desarrollado para sustituir a los recrecidos convencionales de obra y a los autonivelantes en planta. - Regularización de forjados y soleras con recrecidos de una puesta en servicio rápida. - Pavimentos sobre calefacción radiante en espesores de 3 cm. - Como pavimento flotante sobre aislamiento acústico. Composición Ligantes hidráulicos, resinas pliméricas, áridos de sílice, carbonatos y aditivos orgánicos e inorgánicos. Observaciones No aplicar weber.floor rapid: - En exteriores - En suelos industriales - En espesores inferiores a 3 cm. Características de empleo - Tiempo de mezcla: 1-2 minutos. - Tiempo de reposo antes de aplicar: 2 minutos - Tiempo abierto autonivelante: 15 minutos - Vida de la masa: 15 minutos. - Tiempo de espera antes de pisar: 1 hora. - Tiempo para revestir: * alicatado, moqueta: 24-48 horas. * parquet, resinas: 48-72 horas. Estos tiempos pueden alargarse o acortarse en función de la temperatura ambiente. Los tiempos para revestir se han calculado para 3 cm de espesor. Para espesores mayores, consultar la ficha técnica del producto o llamar a nuestra línea de consulta gratuita: 900 35 25 35. Prestaciones - Rendimiento: 16,8 kg/m2. - Adherencia sobre hormigón: > 1 MPa. - Resistencia a flexión: F3. - Resistencia a compresión: C16. - Comportamiento al fuego: A1fl. Estos resultados se han obtenido en ensayos realizados en condiciones estándar y pueden variar en función de las condiciones de puesta en obra. Información práctica Presentación : Saco de papel de 25 kg. Palets de 1200 kg (48 sacos). Colores : Gris. Rendimiento : 16,8 kg/m2 y cm de espesor. Conservación : 9 meses a partir de la fecha de fabricación, en el envase original cerrado y al abrigo de la humedad. Envase de 25 kg.
