# WEBER.FLOOR DESIGN - Mortero autonivelante polimérico coloreado, para uso decorativo

- Propiedad del archivo: CONSTRUNARIO
- Formato: FIEBDC-3/2012
- Programa: Construnario Versión 3.51
- Fecha de los precios: 18/11/2015
- Divisa: EUR

**WFLOORDESIGN** u WEBER.FLOOR DESIGN - Mortero autonivelante polimérico coloreado, para uso decorativo
- Es un mortero autonivelante polimérico coloreado bombeable para la realización de pavimentos minerales coloreados sin juntas. Con un espesor comprendido entre 3 y 10mm, proporciona las prestaciones técnicas y decorativas deseadas al pavimento con un acabado cálido e innovador. - Está clasificado como CT-C30-F7 y resistencia al desgaste RWA1 según la norma UNE-EN 13813, Anexo ZA1.1. Está especialmente indicado para: * Realización de pavimentos decorativos coloreados en locales comerciales y viviendas. * Decoración de pavimentos interiores con tráfico peatonal. * Realización de pavimentos minerales sin juntas con múltiples posibilidades cromáticas. Este producto debe ser utilizado exclusivamente en interiores. Composición: Ligantes hidráulicos, resinas poliméricas, fibra de vidrio, áridos de sílice y carbonatos, y aditivos orgánicos e inorgânicos y pigmentos minerales. Observaciones: - Fraguado rápido y autosecado. - Alta resistencia al desgaste por abrasión. - Alto poder autonivelante; alta planimetría. - Múltiples opciones cromáticas. - Bombeable. - Retracción compensada. - Tiempo de revestimiento: * Con ceras minerales: 48 horas * Con weber.floor protect: 24 horas (verano) Características de empleo: Características generales: - Rendimiento: 1,67 kg/m2 y mm de espesor. - Temperatura de aplicación: * Substrato: +10 a +25ºC * Aire: + 10 a +30ºC Tiempo de fraguado: - Para tráfico peatonal: Transcurridas 24 horas - Para tráfico normal: Transcurridos 7 días - Tiempo de secado antes de revestir: * Ceras Minerales: 48 h. * weber.floor protect: 24h (verano) Espesores de aplicación: - Espesor mínimo: 3 mm. - Espesor máximo: 10 mm. - Espesor de capa recomendado: 5 a 7 mm. Utilización: - Uso en exteriores: NO. - Uso en interiores: Sí. - Demanda de agua: 3,75 - 4 litros/ saco de 15 kg. - Diámetro/cono estándar Weber: 245-250 mm. Prestaciones: Resistencia de adherencia del sustrato: >2 MPa (N/mm2) Resistencia a la compresión: - Clasificación resistencia compresión: C30. - Transcurridos 28 días: >32 MPa (N/mm2) EN 13892-2 Resistencia a la flexión: - Clasificación resistencia flexión: F7. - Transcurridos 28 días: 7,5 MPa (N/mm2) EN 13892-2. Retracción: - Transcurridos 28 días: < 0,4 mm/m EN 13454-2. Requisitos físicos: - Reacción al fuego: A2fl s1. EN 13501-1 Requisitos químicos: - Material curado: Aproximadamente PH:11. - Vida de la masa: Aproximadamente de 15 a 20 min. Resistencia al deslizamiento: - Resbaladicidad: Clase 1. (en función del revestimiento final) Estos resultados se han obtenido en ensayos realizados en condiciones estándar de laboratorio según normativa y pueden variar en función de las condiciones de puesta en obra. Información práctica: Presentación: Sacos de papel de 15 kg. Palets de 600 kg (40 sacos). Colores: Carta de 6 colores (ampliable a 15 colores más). Rendimiento: 1,67 kg/m2 y mm de espesor. Conservación : 9 meses a partir de la fecha de fabricación, en el envase original cerrado y al abrigo de la humedad.
