# WEBER.FLOOR PROTECT - Barniz poliuretano bicomponente en base a agua

- Propiedad del archivo: CONSTRUNARIO
- Formato: FIEBDC-3/2012
- Programa: Construnario Versión 3.51
- Fecha de los precios: 18/11/2015
- Divisa: EUR

**WFLOORPROTECT** u WEBER.FLOOR PROTECT - Barniz poliuretano bicomponente en base a agua
- Alta resistencia antimanchas - Alta impemeabilidad - Muy resistente a la abrasión - Acabado mate y natural. Aplicaciones: Poliuretano bicomponente en base agua de altas prestaciones especialmente diseñado para la protección duradera de pavimentos continuos minerales realizados con weber.floor design. Proporciona un acabado mate y natural al pavimento. Soportes: El barniz de poliuretano weber.floor protect puede ser utilizado para la protección de todo tipo de pavimentos. Observaciones: - No aplicar en suelos antiestáticos. -Las manchas de tintes como tintes para cabello o antisépticos de mercurocromo, deben ser retirados del suelo antes de 30 minutos tras el momento de producirse su derrame. - Aplicar producto endurecedor con guantes. - Es recomendable la aplicación de una cera para facilitar el mantenimiento y mejorar la durabilidad de la solución. Prestaciones: - Alta resistencia a las manchas. - Gran resistencia química a diferentes agentes agresivos. - Alta resistencia a la abrasión. - Fácil y rápido de aplicar mediante rodillo de pelo corto. - Giscode: W3/DD (código producto para el tratamiento de superficies) - Acabado mate. Preparación soporte: - El soporte debe estar totalmente limpio y sin restos de polvo, grasa, aceite, ceras o restos de agentes limpiadores. - La superficie a tratar debe ser dura y consistente y estar libre de contaminación superficial. Debe aspirarse el polvo y eliminarse todo tipo de residuos de la misma, previa aplicación de weber.floor protect. - Para regularizar la absorción de la superficie se utilizará weber.floor protect prim, aplicado en dos manos sucesivas cruzadas. La imprimación se dejará secar un mínimo de dos horas. - Una vez la imprimación weber.floor protect prim está seca, se procederá a aplicar el weber.floor protect. Para el correcto funcionamiento del producto mezclar completamente el componente A con el componente B y agitar enérgicamente hasta obtener una mezcla homogénea. - No se debe diluir ni con agua ni con disolventes. - Una vez mezclado el componente A con el componente B el tiempo de vida del producto es aproximadamente 1 hora. No usar el producto pasado este intervalo de tiempo. Información práctica: Presentación: Caja con tres bidones de plástico. Colores: Transparente, mate. Rendimiento: 35 - 45 m2 Conservación: 9 meses a partir de la fecha de fabricación, en envase original cerrado al abrigo de la humedad.
