# WEBER.FLOOR GRANITE - Pavimento granítico continuo de alta planimetría

- Propiedad del archivo: CONSTRUNARIO
- Formato: FIEBDC-3/2012
- Programa: Construnario Versión 3.51
- Fecha de los precios: 19/11/2015
- Divisa: EUR

**WFLOORGRANITE** u WEBER.FLOOR GRANITE - Pavimento granítico continuo de alta planimetría
- Es un mortero autonivelante polimérico coloreado para la realización de pavimentos graníticos con mínimas juntas. Con un espesor comprendido entre 10 y 20mm, proporciona las prestaciones técnicas y decorativas deseadas al pavimento con un acabado cálido e innovador. - Está clasificado como CT-C30-F6 y resistencia al desgaste RWA1 según la norma UNE-EN 13813, Anexo ZA1.1. Está especialmente indicado para: - Realización de pavimentos decorativos pulidos de tráfico peatonal en interior. - Decoración de pavimentos en centros comerciales, hoteles, hospitales, universidades, museos, etc. - Realización de pavimentos minerales con múltiples acabados cromáticos. Este producto debe ser utilizado exclusivamente en interiores. Composición: Ligantes hidráulicos, resinas poliméricas, fibra de vidrio, áridos de sílice y carbonatos, y aditivos orgánicos e inorgânicos y pigmentos minerales. Observaciones: - Fraguado rápido. Transitable a las 3 horas. - Alta resistencia al desgaste por abrasión. - Acabados de alta planimetría. - Acabado pulido tipo microterrazo. - Retracción compensada (superficies sin juntas > 25m2) - Acabado pulido tipo microterrazo. - Tiempo de pulido: 72 horas (El proceso de pulido puede variar en función del tiempo de secado del producto) Características de empleo: Temperatura de aplicación: - Substrato: +10 a +25ºC - Aire: + 10 a +30ºC Tiempo de fraguado: - Para tráfico peatonal: Transcurridas 3 horas - Para tráfico normal: Transcurridos 7 días - Tiempo de secado antes de pulir: Mínimo 72 horas. Espesores de aplicación: - Espesor mínimo: 10 mm. - Espesor máximo: 20 mm. - Espesor de capa recomendado: 15 mm. Utilización: - Uso en exteriores: NO. - Uso en interiores: Sí. - Agua de amasado: 3,5 litros/ saco de 25 kg Prestaciones: Resistencia de adherencia del sustrato: >2 MPa (N/mm2) Resistencia a la compresión: - Clasificación resistencia compresión: C30. - Transcurridos 28 días: >33 MPa (N/mm2) EN 13892-2 Resistencia a la flexión: - Clasificación resistencia flexión: F6. - Transcurridos 28 días: 6,8 MPa (N/mm2) EN 13892-2. Retracción: - Transcurridos 28 días: 0,5 mm/m EN 13454-2. Requisitos físicos: - Reacción al fuego: A2fl s1 EN 13501-1 Requisitos químicos: - Material curado: Aproximadamente PH:11. - Vida de la masa: Aproximadamente de 20 minutos. Resistencia al deslizamiento: - Resbaladicidad: Clase 1 (en función del revestimiento final) Estos resultados se han obtenido en ensayos realizados en condiciones estándar de laboratorio según normativa y pueden variar en función de las condiciones de puesta en obra. Información práctica: Presentación: Sacos de papel de 25 kg, con lámina de plástico antihumedad. Palets de 1.200 kg (48 sacos). Colores: Carta de 6 colores (ampliable a 15). Rendimiento: 1,9 kg/m2 y mm de espesor. Conservación : 9 meses a partir de la fecha de fabricación, en el envase original cerrado y al abrigo de la humedad.
