# WEBER.FLOOR DUR - Mortero autonivelante polimérico, con fibra de vidrio, para uso industrial

- Propiedad del archivo: CONSTRUNARIO
- Formato: FIEBDC-3/2012
- Programa: Construnario Versión 3.51
- Fecha de los precios: 18/11/2015
- Divisa: EUR

**WFLOORDUR** u WEBER.FLOOR DUR - Mortero autonivelante polimérico, con fibra de vidrio, para uso industrial
Mortero para reparación y nivelación de suelos en obra nueva o rehabilitación, tanto para tráfico moderado como intenso. - Para renovar superficies de hormigón muy deterioradas y de diferentes materiales. - Renovación de industria con tráfico pesado. - Renovación de garajes. - Especialmente diseñado para ser recubierto con revestimientos epoxi en base a agua, tipo weber PX. - Renovaciones comprometidas de todo tipo de soportes: morteros, cerámica, hormigón y madera. Composición Ligantes hidráulicos, resinas poliméricas, fibra de vidrio, áridos de sílice y carbonatos, y aditivos orgánicos e inorgánicos. Obsercaciones No aplicar weber.floor dur: - En exterior. - En suelos con humedad permanente o susceptibles de humedad por remonte capilar. Características de empleo - Tiempo de mezcla: 1-2 minutos. - Tiempo abierto autonivelante: 15 minutos. - Vida de la masa: 15 minutos. - Tiempo de espera antes de pisar: 2 a 4 horas. - Tiempo para lijado: entre 2 y 8 horas. - Tiempo para revestir: * alicatado: 12 horas. * parquet y moqueta: 12 a 24 horas. * resinas y PVC: 48 horas (en invierno)-24 horas (en verano). - weber PX: 48 horas. Estos tiempos pueden alargarse o acortarse en función de la temperatura ambiente. Los tiempos para revestir se ha calculado para 1 cm de espesor. Para cualquier duda llamar nuestra línea de consulta gratuita: 900 35 25 35. Prestaciones - Rendimiento: 1,70 kg/m2 y mm de espesor. - Densidad endurecido: 1,90 g/cm3. - Retracción: < 0,4 mm/m. - Resistencia a la flexión: F7. - Resistencia a la compresión: C30. - Resistencia a la abrasión según UNE-EN 13892-5: RWA1. - Comportamiento al fuego: A1fl. - Conductividad: 1,0 W/mk. - Adherencia sobre hormigón: 1,6 MPa. - Resistencia al deslizamiento: Clase 2. Estos resultados se han obtenido en ensayos realizados en condiciones estándar y pueden variar en función de las condiciones de puesta en obra. Información práctica Presentación : Saco de papel de 25 kg. Palets de 1.200 kg (48 sacos). Colores : Gris. Rendimiento : 1,70 kg/m2 y mm de espesor. Conservación : 9 meses a partir de la fecha de fabricación, en el envase original cerrado y al abrigo de la humedad. Envase de 25 kg.
