# WEBER.FLOOR FOR - Mortero autonivelante polimérico de alta planimetría

- Propiedad del archivo: CONSTRUNARIO
- Formato: FIEBDC-3/2012
- Programa: Construnario Versión 3.51
- Fecha de los precios: 18/11/2015
- Divisa: EUR

**WFLOORFOR** u WEBER.FLOOR FOR - Mortero autonivelante polimérico de alta planimetría
Mortero para reparación y nivelación de suelos en obra nueva o rehabilitación, tanto para tráfico moderado como intenso. - Sustratos con exigencias de alta planimetría. - Renovación de industria con tráfico moderado. - Renovación de garajes. - Especialmente diseñado para ser recubierto con revestimientos epoxi en base agua tipo weber PX. Composición: Ligantes hidráulicos, resinas poliméricas, áridos de sílice y carbonatos, aditivos orgánicos e inorgánicos. Observaciones: No aplicar weber.floor for: En exteriores. En suelos con humedad permanente o susceptibles de humedad por remonte capilar. Características de empleo: - Tiempo de mezcla: 1-2 minutos. - Tiempo abierto autonivelante: 15 minutos. - Vida de la masa: 15 minutos. - Tiempo de espera antes de pisar: 2 a 3 horas. - Tiempo para lijado: entre 2 y 8 horas. - Tiempo para revestir: * alicatado: 12 horas. * parquet y moqueta: 12 a 24 horas. * resinas y PVC: 48 horas (en invierno) - 24 horas (en verano). * weber PX: 48 horas. Estos tiempos pueden alargarse o acortarse en función de la temperatura ambiente. Los tiempos para revestir se ha calculado para 1 cm de espesor. Prestaciones: - Rendimiento: 1,67 kg/m2 y mm de espesor. - Densidad endurecido: 1,90 g/cm3. - Retracción: < 0,4 mm/m. - Resistencia a la flexión: F7. - Resistencia a la compresión: C30. - Resistencia a la abrasión según UNE-EN 13892-5: RWA10. - Comportamiento al fuego: A1fl. - Adherencia sobre hormigón: 1,6 MPa. - Resistencia al deslizamiento: Clase 2. Estos resultados se han obtenido en ensayos realizados en condiciones estándar, y pueden variar en función de las condiciones de puesta en obra. Información práctica: Presentación : Sacos de papel de 25 kg. Palets de 1.200 kg (48 sacos). Colores : Gris. Rendimiento : 1,67 kg/m2 y mm de espesor. Conservación : 9 meses a partir de la fecha de fabricación, en el envase original cerrado y al abrigo de la humedad.
