# WEBER.FLOOR REPARADOR - Mortero rápido para la reparación de suelos

- Propiedad del archivo: CONSTRUNARIO
- Formato: FIEBDC-3/2012
- Programa: Construnario Versión 3.51
- Fecha de los precios: 18/11/2015
- Divisa: EUR

**WFLOORREPARA** u WEBER.FLOOR REPARADOR - Mortero rápido para la reparación de suelos
Mortero rápido para la reparación localizada de suelos de hormigón sujetos a un tráfico rodado, como zonas de carga y descarga, parkings o industrias, así como el nivelado y alisado de suelos, tanto comerciales como de uso doméstico. - Para interior. - Ideal para rampas y medias cañas. - Tráfico moderado rodado. Composición: Ligantes hidráulicos, resinas poliméricas, áridos de sílice y carbonatos, y aditivos orgánicos e inorgánicos. Observaciones: No aplicar weber.floor reparador en suelos industriales con tráfico intenso. Características de empleo: - Tiempo de mezcla: 2 minutos. - Vida de la masa: máximo 15-20 minutos, en función de la temperatura ambiente. - Tiempo de fraguado: tráfico peatonal, 1 hora; revestimiento final, 4 horas. Estos tiempos pueden alargarse o acortarse en función de la temperatura ambiente. Prestaciones: - Densidad en polvo: 1,15 g/m3. - Densidad endurecido: 2,02 g/cm3. - Retracción: <0,5 mm. - Resistencia a la compresión: > 30 MPa. - Resistencia a la flexotracción: > 7 Mpa. - Conductividad: 1,0 W/mk. - Comportamiento al fuego: A1 euroclase. Estos resultados se han obtenido en ensayos realizados en condiciones estándar y pueden variar en función de las condiciones de puesta en obra. Información práctica: Presentación : Sacos de papel de 25 kg. Palet de 1.200 kg (48 sacos). Colores : Gris. Rendimiento : 17 kg/m2 y cm de espesor. Conservación : 9 meses a partir de la fecha de fabricación, en envase original cerrado y al abrigo de la humedad.
