# WEBER.FLOOR 4630 INDUSTRY LIT - Mortero autonivelante polimérico de altas prestaciones para exteriores y tráfico pesado

- Propiedad del archivo: CONSTRUNARIO
- Formato: FIEBDC-3/2012
- Programa: Construnario Versión 3.51
- Fecha de los precios: 18/11/2015
- Divisa: EUR

**WFLOOR4630IND** u WEBER.FLOOR 4630 INDUSTRY LIT - Mortero autonivelante polimérico de altas prestaciones para exteriores y tráfico pesado
Mortero autonivelante para suelos de tráfico intenso de cargas rodadas pesadas, así como suelos expuestos a rozaduras y abrasiones mecánicas. Especialmente diseñado para su uso en exteriores. - Apto en puentes de carga, garajes, balcones, plataformas, terrazas y otras aplicaciones similares. - Renovación de pavimento en industria pesada. Composición: Ligantes hidráulicos, resinas poliméricas, áridos de sílice, árido de corindón, carbonatos, y aditivos orgánicos e inorgánicos. Observaciones: - Es apto para aplicaciones en exterior. - En suelos con humedad permanente o susceptibles de humedad por remonte capilar consultar con el departamento técnico de Weber. Características de empleo: Características de empleo generales: Agua de amasado: 4 l./saco Conservación: 6 meses Características de empleo adicionales: Tiemplo de mezcla: 1-2 minutos Tiempo de reposo antes de aplicar: 2 minutos Tiempo abierto autonivelante: 15 minutos Vida de la masa (pot life): 15 minutos Tiempo de espera antes de pisar: 3 a 5 horas Prestaciones: Prestaciones finales: Densidad aparente: 1,8 g/cm3 Resistencia a la tracción transversal: > 3 MPa Resistencia a la flexión: F7 Resistencia a la compresión: C25 Comportamiento al fuego: A2fl Información práctica: Presentación : Sacos de papel de 25 kg. Palet de 1.000 kg (40 sacos). Colores : Gris. Rendimiento : 1,9 kg/m2 y mm de espesor. Conservación : 6 meses a partir de la fecha de fabricación, en el envase original cerrado y al abrigo de la humedad.
