# WEBER.FLOOR LIGHT MIX - Hormigón ligero premezclado para recrecidos

- Propiedad del archivo: CONSTRUNARIO
- Formato: FIEBDC-3/2012
- Programa: Construnario Versión 3.51
- Fecha de los precios: 18/11/2015
- Divisa: EUR

**WFLOORLIGHTMIX** u WEBER.FLOOR LIGHT MIX - Hormigón ligero premezclado para recrecidos
Mortero de arcilla expandida para la realización de recrecidos ligeros y aislantes, formación de pendientes, cubiertas, terrazas y forjados, tanto en obra nueva como en rehabilitación. Composición: Cemento gris, arcilla expandida de granulometría 3-9 mm y aditivos. Observaciones: Para obtener una superficie fina, realizar un fratasado con weber.floor light estructural. Características de empleo: - Tiempo de mezcla (amasadora): 3 min. - Tiempo para revestir: 24 horas. - Esperar al menos una semana antes de aplicar cualquier otro elemento de revestimiento. Estos tiempos pueden alargarse o acortarse en función de la temperatura y humedad ambientales. Prestaciones: - Granulometría: 3-9 mm. - Densidad: 480 +/- 70 kg/m3. - Resistencia a la compresión (28 días): > 1,5 MPa. - Conductividad térmica: 0,16 W/(m·K). - Resistencia al fuego: A-1 euroclase. Estos resultados se han obtenido en ensayos realizados en condiciones estándar, y pueden variar en función de las condiciones de puesta en obra. Información práctica: Presentación: Sacos de papel de 50 l. Palet de 2,5 m3 (50 sacos). Colores: Gris. Rendimiento: Aproximadamente 50 l (un saco)/5 m2 y cm de espesor. Conservación: 12 meses a partir de la fecha de fabricación, en envase original cerrado y al abrigo de la humedad.
