# WEBER.FLOOR LIGHT RAPID - Mortero autonivelante ligero y aislante de fraguado rápido

- Propiedad del archivo: CONSTRUNARIO
- Formato: FIEBDC-3/2012
- Programa: Construnario Versión 3.51
- Fecha de los precios: 18/11/2015
- Divisa: EUR

**WFLOORLIGHTRAP** u WEBER.FLOOR LIGHT RAPID - Mortero autonivelante ligero y aislante de fraguado rápido
Mortero autonivelante, ligero y aislante para grandes recrecidos en base a arcilla expandida, para la rehabilitación de forjados antiguos, recrecidos ligeros y aislantes, formación de pendientes, regularización de soportes y planeidad de los mismos. Ejecución de soleras flotantes sobre láminas de aislamiento térmico y acústico, con posibilidad de ser reforzados mediante mallazo. Puede ser usado como soporte de pavimentos de madera, flotantes y adheridos, así como refuerzo en recrecidos. Composición: Ligantes hidráulicos, resinas poliméricas, áridos de sílice, arcilla expandida, carbonatos y aditivos orgánicos e inorgánicos. Observaciones: No aplicar weber.floor light rapid en suelos industriales. Características de empleo: - Tiempo de mezcla: 1-2 minutos. - Tiempo abierto autonivelante: 15 minutos. - Vida de la masa: 15 minutos. - Tiempo de espera antes de pisar: 1 hora aproximadamente. - Tiempo para revestir: 7 días. Estos tiempos pueden alargarse o acortarse en función de la temperatura ambiente. Los tiempos para revestir se han calculado para 3 cm de espesor. Para espesores mayores, consultar la ficha técnica del producto. Prestaciones: - Densidad endurecido (28 días): 1.300 +/- 100 kg/m3. - Resistencia a compresión (28 días): C16. - Resistencia a la flexión: F3. - Rendimiento: 13 kg/m2 (1 cm/esp.). - Comportamiento al fuego: A1fl. - Conductividad térmica: 0,4 W/(m·K) (Conductividad térmica - Tabulada EN 1745-2002). - Adherencia sobre hormigón: > 0,7 MPa. Estos resultados se han obtenido en ensayos realizados en condiciones estándar y pueden variar en función de las condiciones de puesta en obra. Información práctica: Presentación: Sacos de 25 kg. Palets de 1200 kg (48 sacos). Colores: Gris. Rendimiento: 13 kg/m2 y cm de espesor. Conservación: 9 meses a partir de la fecha de fabricación, en el envase original cerrado y al abrigo de la humedad.
