# WEBER.FLOOR LIGHT ESTRUCTURAL - Micro-hormigón ligero estructural para grandes recrecidos

- Propiedad del archivo: CONSTRUNARIO
- Formato: FIEBDC-3/2012
- Programa: Construnario Versión 3.51
- Fecha de los precios: 18/11/2015
- Divisa: EUR

**WFLOORLIGHTEST** u WEBER.FLOOR LIGHT ESTRUCTURAL - Micro-hormigón ligero estructural para grandes recrecidos
Micro-hormigón ligero en base arcilla expandida para la realización de recrecidos especialmente indicado para: - Rehabilitación de forjados antiguos, recrecidos ligeros y aislante y formación de pendientes en soleras estructurales. - Recrecidos y rellenos de hormigón. - Soleras de hormigón para la realización de acabados en asociación con los productos pertenecientes a la gama weber.floor. - Soleras de hormigón de altas prestaciones tanto en interior como en exterior. Composición: -Ligante hidráulico, cargas minerales de granulometría compensada y arcilla expandida. Observaciones: - weber.floor light estructural puede ser aplicado tanto en interior como en exterior y es ideal para la formación de pendientes. Características de empleo: - Tiempo de mezcla: 2-3 minutos. - Tiempo de aplicación: 30 minutos. - Espesor mínimo de aplicación: 3 cm. - weber.floor light estructural es transitable a las 12 horas de su aplicación. Estos tiempos pueden alargarse o acortarse en función de la temperatura y humedad ambientales. Estos tiempos se han calculado en condiciones estándar de laboratorio. Prestaciones: - Rendimiento: 12 kg/m2 y cm de espesor. - Densidad en endurecido: 1.380 kg/m3. - Resistencia a la compresión (28 días): 25,50 MPa. - Resistencia a la flexión (28 días): 5,6 MPa. - Comportamiento al fuego: A1fl. - Conductividad térmica: 0,45 W/(m·K) (EN 1745-2002). - Retracción: < 0,6 mm/m. Estos resultados se han obtenido en condiciones estándar de laboratorio y pueden variar en función de las condiciones de puesta en obra. Información práctica: Presentación: sacos de papel de 25 kg. Palets de 1200 kg (48 sacos) 1 Palet=m3 Colores: gris. Rendimiento: 12 kg/m2 y cm de espesor. Conservación: 12 meses a partir de la fecha de fabricación, en el envase original cerrado y al abrigo de la humedad.
