# WEBER. DM - Agente desmoldeante coloreado en polvo - colores: marrón, ocre, burdeos y gris oscuro

- Propiedad del archivo: CONSTRUNARIO
- Formato: FIEBDC-3/2012
- Programa: Construnario Versión 3.51
- Fecha de los precios: 19/11/2015
- Divisa: EUR

**WDMMRR** u WEBER. DM - Agente desmoldeante coloreado en polvo - colores: marrón, ocre, burdeos y gris oscuro
- Desmoldeante en polvo para weber.floor print, mortero coloreado para hormigón impreso, y para weber.floor decor, mortero de renovación y decoración de pavimentos. - Para viviendas, urbanizaciones, zonas de ocio, espacios públicos, centros comerciales, parques, aparcamientos, entornos históricos, aceras... Aplicaciones: - Desmoldeante en polvo para weber.floor print, mortero coloreado para hormigón impreso, y para weber.floor decor, mortero de renovación y decoración de pavimentos. - Para viviendas, urbanizaciones, zonas de ocio, espacios públicos, centros comerciales, parques, aparcamientos, entornos históricos, aceras... Tipos de acabado: Adoquín, baldosa, pizarra, ladrillo, guijarro, madera... Observaciones: Los tiempos de espera para la aplicación varían en función de la temperatura y humedad existentes. Características de empleo: - Aplicación mediante espolvoreo directamente sobre la capa alisada de weber.floor print o weber.floor decor. - El hormigón debe encontrarse en estado plástico. - Evitar la aplicación con exceso de agua en la superficie. - Aplicar en una capa hasta conseguir una cubrición total de la base. - Imprimir con los moldes directamente sin alisar weber DM. - El color de weber DM podrá influir en la tonalidad final del pavimento en función del lavado a presión del mismo. - Puede utilizarse para envejecer weber.floor print o weber.floor decor. Prestaciones: Densidad en polvo: 0,6 gr/cm3. Preparación soporte: - El hormigón debe encontrarse en estado plástico y toda la superficie realizada con weber.floor.print o weber.floor decor, alisada. - Evitar la aplicación cuando el hormigón tenga exceso de agua en la superficie. Información práctica: Presentación : Bidón de 10 kg. Palets de 270 kg (27 bidones). Colores: Marrn. Rendimiento: 200 gr/m2. Conservación: 12 meses a partir de la fecha de fabricación, en envase original cerrado al abrigo de la humedad.
