# WEBER. SL - Resina protectora impermeabilizante de acabado

- Propiedad del archivo: CONSTRUNARIO
- Formato: FIEBDC-3/2012
- Programa: Construnario Versión 3.51
- Fecha de los precios: 18/11/2015
- Divisa: EUR

**WSL** u WEBER. SL - Resina protectora impermeabilizante de acabado
- Resina protectora de acabado - Sellado y curado del hormigón - Realza la textura y el color del pavimento - En base agua - Para el mantenimiento y una mejor conservación del pavimento Aplicaciones: Emulsión sintética de curado y sellado para pavimentos interiores y exteriores de hormigón impreso o mortero coloreado - Para viviendas, urbanizaciones, zonas de ocio, espacios públicos,centros comerciales, parques, aparcamientos, entornos históricos, aceras.... Tipos de acabado: Adoquín, baldosa, pizarra, ladrillo, guijarro, madera... Observaciones: - Los tiempos de espera para la aplicación varían en función de la temperatura y humedad existentes. - Aspecto blanco en su aplicación e incoloro una vez ha secado y penetrado en el hormigón. Características de empleo: - No aplicar la primera mano de weber SL hasta que no hayan pasado 72 horas, como mínimo, desde la realización del pavimento. - Aplicación mediante pulverización o rodillo justo después de haber limpiado weber DM con agua a presión. - Aplicar una segunda mano de weber SL, una vez haya secado la primera. - Puede utilizarse con el paso del tiempo para conservación y mantenimiento del pavimento weber.floor print, o weber.floor decor. Prestaciones: - Densidad: 1,1 g/cm3. - pH: 8. - Contenido en sólidos: 20%. Preparación soporte: - El soporte debe estar totalmente limpio y sin restos de polvo. - Puede aplicarse con el pavimento recién lavado (mojado). Información práctica: Presentación: Bidón de 15 kg. Palets de 360 kg (24 bidones). Colores: Blanco (incoloro tras el secado). Rendimiento: 0,25 kg/m2. Conservación: 12 meses partir de la fecha de fabricación, en envase original cerrado al abrigo de la humedad.
