# ARLITA® LECA® LIGHT PLUS - Arcilla expandida súper ligera

- Propiedad del archivo: CONSTRUNARIO
- Formato: FIEBDC-3/2012
- Programa: Construnario Versión 3.51
- Fecha de los precios: 18/11/2015
- Divisa: EUR

**ARLITALECALIGHT** u ARLITA® LECA® LIGHT PLUS - Arcilla expandida súper ligera
- Recrecidos súper ligeros - Aligeramiento en estructuras de hormigón - Rellenos y nivelaciones - Drenajes - Jardinería - Cubiertas verdes Composición: Arcilla expandida. Características de empleo: - Tiempo de mezcla (amasadora): 3 minutos. - Tiempo para revestir: 24 horas. - Esperar al menos una semana antes de aplicar cualquier otro elemento del revetimiento. Estos tiempos pueden alargarse o acortarse en función de la temperatura y humedad ambientales. Prestaciones: - Granulometría: 10-20 mm. - Densidad: 275 kg/m3. - Conductividad térmica (EN12664): 0,1 W/(m·K). - Resistencia a la fragmentación y machaques: 0,7 MPa. - Temperatura máxima utilización: 1.150°C. - Partículas machacadas: 25% masa. - Cloruros: < 0,1% Cl. * Sulfatos solubles en ácido: < 0,4% SO3. * Azufre total: < 0,2% S. - Absorción de agua: < 38% masa seca. Información práctica: Presentación: Sacos de plástico de 50 l. Palets de 3 m3 (60 sacos), con palet intermedio. Colores: Grisáceo. Rendimiento: Aproximadamente 50 l (un saco)/5 m2 y cm de espesor. Conservación: El material es imperecedero. Sólo se degrada el envase.
