# WEBER.TENE.GEOS - Mortero acrílico acabado fratasado rústico y rayado - colores Premium

- Propiedad del archivo: CONSTRUNARIO
- Formato: FIEBDC-3/2012
- Programa: Construnario Versión 3.51
- Fecha de los precios: 19/11/2015
- Divisa: EUR

**WTENEGEOSCP** u WEBER.TENE.GEOS - Mortero acrílico acabado fratasado rústico y rayado - colores Premium
Revestimiento sintético-mineral (acrílico) en capa fina, para la impermeabilización, decoración y protección duradera de muros y techos, tanto en interiores como en exteriores. Revestimiento de acabado de los sistemas de aislamiento térmico por el exterior, weber.therm. Composición Cargas minerales en dispersión acuosa, pigmentos orgánicos, fungicidas y aditivos especiales. Observaciones - En exterior, no aplicar sobre superficies horizontales o inclinadas expuestas a la lluvia. - Proteger las aristas del revestimiento frente a la penetración del agua de lluvia. Características de empleo - Espesor de aplicación: 2-3 mm - Tiempo de fratasado: 10 -20 minutos. - Tiempo de secado al tacto: 2-3 horas. - Tiempo de secado total: 12-24 horas. Estos tiempos pueden variar según las condiciones meteorológicas. Prestaciones - Permeabilidad al vapor de agua: 70 gr/m2/día - Adherencia sobre hormigón: > 1Mpa. - Densidad en masa: 1,81 ± 0,18 g/cm3 - Elasticidad: 75% - Puenteo de fisuras según norma (UNE 14891): 1 mm. - Granulometría máxima: 2 mm. Estos resultados se han obtenido con ensayos según la normativa europea EN-UNE-998-1, y pueden variar en función de las condiciones en obra y el tipo de amasado. Las diferencias comprendidas en un rango de valores se deben a las variaciones en materias primas de los centros de producción. Información práctica Presentación: Bidón de plástico de 25 kg. Palet de 600 kg (24 bidones). Colores: Gama de 60 Colores. Varias texturas. Rendimiento: De 2,5 a 3 kg/m2 aplicado con llana. De 2 a 2,5 kg/m2, aplicado con pistola de proyección. Conservación: 12 meses a partir de la fecha de fabricación, en envase original cerrado al abrigo de la humedad. Envase de 25 kg.
