# WEBER.TENE STILO - Mortero acrílico acabado fratasado, gota y gota chafada - colores carta

- Propiedad del archivo: CONSTRUNARIO
- Formato: FIEBDC-3/2012
- Programa: Construnario Versión 3.51
- Fecha de los precios: 19/11/2015
- Divisa: EUR

**WTENESTILOCC** u WEBER.TENE STILO - Mortero acrílico acabado fratasado, gota y gota chafada - colores carta
- Revestimiento sintético-mineral (acrílico) en capa fina, para la impermeabilización, decoración y protección duradera de muros y techos, tanto en exteriores como en interiores. - Revestimiento de acabado de los sistemas de aislamiento térmico por el exterior, weber.therm. - Para otras aplicaciones, consultar con nuestro Departamento Técnico. Composición Cargas minerales en dispersión acuosa, pigmentos orgánicos, fungicidas y aditivos especiales. Observaciones En exterior, no aplicar sobre superficies horizontales o con inclinadas expuestas a la lluvia. Proteger las aristas superiores del revestimiento frente a la penetración del agua de lluvia. Características de empleo Espesor de aplicación: 2-3 mm Tiempo de fratasado: 10 -20 minutos. Tiempo de secado al tacto: 2-3 horas. Tiempo de secado total: 12-24 horas. Estos tiempos pueden variar según las condiciones meteorológicas. Prestaciones Permeabilidad al vapor de agua: 70 gr/m2/día. Adherencia sobre hormigón: > 1 MPa. Densidad en masa: 1,81 ± 0,18 g/cm3 Elasticidad: 75%. Puenteo de fisuras según norma (UNE 14891): 1 mm. Granulometría máxima: 1,5 mm. Estos resultados se han obtenido con ensayos según la normativa europea EN-UNE-998-1, y pueden variar en función de las condiciones en obra y el tipo de amasado. Las diferencias comprendidas en un rango de valores se deben a las variaciones en materias primas de los centros de producción. Información práctica Presentación: Bidón de plástico de 25 kg. Palet de 600 kg (24 bidones). Colores: 100A (Blanco). Gama de 60 Colores. Varias texturas. Rendimiento: 2,5 - 3 kg/m2, aplicado con pistola con llana. 2 - 2,5 kg/m2, aplicado con pistola de proyección. Conservación: 12 meses a partir de la fecha de fabricación, en el envase original cerrado y al abrigo del hielo o del fuerte calor. PVP: Envase de 25 kg.
