# WEBER CS - Imprimación de fondo y regulador de absorción - colores especiales

- Propiedad del archivo: CONSTRUNARIO
- Formato: FIEBDC-3/2012
- Programa: Construnario Versión 3.51
- Fecha de los precios: 19/11/2015
- Divisa: EUR

**WCSCE** u WEBER CS - Imprimación de fondo y regulador de absorción - colores especiales
Imprimación de regularización de color y absorción de fondo, previo a la aplicación de revestimientos weber.tene, asociados a los sistemas de aislamiento térmico por el exterior, weber.therm. Composición Aglutinantes orgánicos y pigmentos resistentes a los álcalis. Características de empleo - Para evitar problemas de transparencias y destonificaciones, utilizar regulador de fondo weber CS del mismo color que el revestimiento acrílico elegido de la gama weber.tene. - Tiempo de secado: de 1 a 24 horas. Estos tiempos pueden variar según las condiciones meteorológicas. Prestaciones - Permeabilidad al vapor de agua: 70 gr/m2/día. - Adherencia sobre hormigón: > 1 MPa. Estos resultados se han obtenido con ensayos realizados en condiciones estándar y pueden variar en función de las condiciones en obra. Los tiempos pueden alargarse a baja temperatura o acortarse a temperatura elevada. Preparación soporte La capa de regularización de weber.therm base sobre la que se vaya a realizar la aplicación, debe haber secado suficientemente antes de la aplicación de weber CS. Información práctica Presentación: Bidón de plástico de 20 kg. Palets de 480 kg (24 bidones). Colores: Gama de 60 Colores. Rendimiento: 0,2 kg/m2. Conservación: 12 meses a partir de la fecha de fabricación, en el envase original cerrado y al abrigo de la humedad. Envase de 20 kg.
