# WEBER.THERM AISLONE Amarillo - Mortero de cal aislante termoacústico y revestible sistema mineral

- Propiedad del archivo: CONSTRUNARIO
- Formato: FIEBDC-3/2012
- Programa: Construnario Versión 3.51
- Fecha de los precios: 18/11/2015
- Divisa: EUR

**WTHERMAISAM** u WEBER.THERM AISLONE Amarillo - Mortero de cal aislante termoacústico y revestible sistema mineral
Conductividad térmica: 0,042 W/m.k - Aislamiento térmico y acústico por el exterior de fachadas, en el sistema weber.therm mineral. - Para otras aplicaciones, consultar Departamento Técnico. Composición Conglomerantes hidráulicos (cal), cargas minerales, aligerantes y aditivos especiales. Observaciones La aplicación del mortero aislante termo-acústico puede hacerse manual o mecánicamente. En caso de estar en el exterior o en zonas expuestas, weber.therm aislone siempre debe revestirse. weber.therm aislone forma parte del sistema weber.therm mineral, compuesto por weber.therm aislone y un mortero de revestimiento. El revestimiento puede ser con un mortero mineral de altas prestaciones, weber.therm clima o bien, por un revestimiento acrílico, con los productos de la gama weber.tene, previa regularización con weber.therm base y malla weber.therm 160. Características de empleo - Espesor de aplicación: 30- 80 mm. - Espesor máximo de aplicación por capa: 40 mm. - Espesor mínimo de aplicación en interiores: 15 mm. - Para aplicaciones con espesores finales comprendidos entre 40 - 80 mm, weber.therm aislone debe ser aplicado en 2 capas de igual espesor. - La aplicación de weber.therm aislone debe ser interrumpida obligatoriamente al nivel de las juntas estructurales, rellenándolas con una membrana impermeable tipo mástico (weber flex PU). - En caso de estar en el exterior o en zonas expuestas, weber.therm aislone siempre debe revestirse con weber.therm clima, o weber.therm base más un mortero acrílico de la gama weber.tene. - Antes de revestirse, dejar secar aproximadamente 1 día por cada cm de espesor de weber.therm aislone. Estos tiempos pueden variar según las condiciones meteorológicas. Prestaciones - Adherencia sobre ladrillo cerámico: > 0,08 N/mm2 (rotura cohesiva). - Coeficiente de capilaridad: = 0,4 kg/m2. min0,5 (W1). - Coeficiente de permeabilidad al vapor de agua: µ = 5. - Comportamiento al fuego: Clase B s1 d0. - Conductividad térmica (?): 0,042 W/(m·K). - Índice de reducción acústica: ARa = 3,5 dB (4 cm weber.therm aislone + 1 cm weber.therm clima). Estos resultados se han obtenido con ensayos realizados en condiciones estándar y pueden variar en función de las condiciones en obra. Información práctica Presentación: Sacos de 30 litros. Palets de 220,80 kg (48 sacos - 1,44 m3). Color: Amarillo. Rendimiento: 1,6 kg/m2 y cm de espesor - 10 litros/m2 y cm de espesor. Conservación: 12 meses a partir de la fecha de fabricación, en envase original cerrado y al abrigo de la humedad. Envase de 30 litros
