# WEBER.THERM AISLONE FV - Sistema de aislamiento ignífugo para fachadas ventiladas

- Propiedad del archivo: CONSTRUNARIO
- Formato: FIEBDC-3/2012
- Programa: Construnario Versión 3.51
- Fecha de los precios: 19/11/2015
- Divisa: EUR

**WEBTHERAISFVBL** u WEBER.THERM AISLONE FV - Sistema de aislamiento ignífugo para fachadas ventiladas
Aislamiento termoacústico, ignífugo e impermeable por el exterior en fachadas ventiladas. Aislamiento termoacústico, ignífugo e impermeable en primeros forjados. Composición: - Conglomerantes hidráulicos (cal), cargas minerales, aligerantes y aditivos especiales. Características de empleo: - Agua de amasado: 7,5- 8,5 l/saco. - Espesor mínimo de aplicación en fachada ventilada y primeros forjados: 30 mm. - Espesor máximo de aplicación por capa en fachada ventilada: 40 mm. - Espesor máximo de aplicación por capa en primeros formados: 20 mm. - Espesor máximo de acabado en fachada ventilada: 80 mm*. - Espesor máximo de acabado en primeros formados: 30 mm. - Si quiere pintarse, dejar secar aproximadamente un día por cada cm de espesor de weber.therm aislone FV. Estos tiempos pueden variar según las condiciones meteorológicas. Prestaciones: - Conductividad térmica (?): 0,05 W/(m·K) (T1). - Adherencia sobre ladrillo cerámico: = 0,08 N/mm2 (rotura cohesiva). - Coeficiente de capilaridad: = 0,2 kg/m2·min0,5 (W2). - Coeficiente de permeabilidad al vapor de agua: µ = 5. - Comportamiento al fuego: Euroclase B s1 d0 Estos resultados se han obtenido con ensayos realizados en condiciones estándar y pueden variar en función de las condiciones en obra. Los tiempos pueden alargarse a baja temperatura o acortarse a temperatura elevada. Información práctica: - Presentación : sacos de papel de 7 kg.Palets de 336 kg (48 sacos). - Colores : gris y blanco. - Rendimiento : 2,1 kg/m2 y cm de espesor. - Conservación : 12 meses a partir de la fecha de fabricación, en envase original cerrado y al abrigo de la humedad.
