# WEBER.THERM ESPIGA 120 mm - Espiga fijación polipropileno con clavo expansionante para fijación mecánica placas aislantes en los sistemas weber.therm

- Propiedad del archivo: CONSTRUNARIO
- Formato: FIEBDC-3/2012
- Programa: Construnario Versión 3.51
- Fecha de los precios: 18/11/2015
- Divisa: EUR

**WTHERMESPIGA120** u WEBER.THERM ESPIGA 120 mm - Espiga fijación polipropileno con clavo expansionante para fijación mecánica placas aislantes en los sistemas weber.therm
Es un anclaje polimérico para la fijación de placas aislantes en los sistemas de aislamiento por el exterior, weber.therm. Observaciones Colocar las espigas sobre la placa aislante y donde haya mortero adhesivo. La espiga debe anclar en el soporte entre 40 y 45 mm como mínimo. Conservar en un lugar fresco y seco. Características Técnicas Características generales: Composición del material: polipropileno Garantía del fabricante: ETA - 07/0291 Color: Blanco Diámetro broca: 10 mm Diámetro cabeza: 60 mm Longitud espiga: 90 y 120 mm Información práctica Presentación: Caja de 250 espigas. Unidad mínima de venta: 1 caja. 1 caja de 250 u. Espiga 120 mm
