# WEBER.THERM PERFIL ARRANQUE 60 mm - Perfil en forma de U como cierre o arranque horizontal en zócalos de los sistemas weber.therm

- Propiedad del archivo: CONSTRUNARIO
- Formato: FIEBDC-3/2012
- Programa: Construnario Versión 3.51
- Fecha de los precios: 18/11/2015
- Divisa: EUR

**WTHERMPERFARR60** u WEBER.THERM PERFIL ARRANQUE 60 mm - Perfil en forma de U como cierre o arranque horizontal en zócalos de los sistemas weber.therm
Es un perfil de aluminio con forma de U, como cierre o arranque horizontal en zócalos en los sistemas de aislamiento. Zócalos en los sistemas de aislamiento por el exterior, weber.therm. Observaciones Conservar en un lugar fresco y seco, mantener horizontal en almacén y durante el transporte. Características Técnicas Características generales: Composición del material: Aluminio Norma: DIN EN 485-2+DIN EN 485-4 Color: Gris aluminio Espesor: 0,88 mm Espesor del aislante: 40, 50, 60, 80 mm Información práctica Presentación: Perfiles de 2,5 metros de longitud.Cajas de 10 perfiles. Metros lineales por caja: 25 m. Unidad mínima de venta: 1 caja. 1 caja de 40 u. Perfil arranque 60 mm.
