# WEBER.THERM JUNTA DILATACIÓN - Perfil junta dilatación de los sistemas weber.therm

- Propiedad del archivo: CONSTRUNARIO
- Formato: FIEBDC-3/2012
- Programa: Construnario Versión 3.51
- Fecha de los precios: 18/11/2015
- Divisa: EUR

**WTHERMJUNTDILA** u WEBER.THERM JUNTA DILATACIÓN - Perfil junta dilatación de los sistemas weber.therm
Es un perfil de PVC con malla de fibra de vidrio alcaliresistente, para las juntas de dilatación verticales y planas de la fachada. Juntas dilatación de los sistemas de aislamiento weber.therm. Observaciones La junta mínima debe tener como mínimo 10 mm de ancho. Conservar en un lugar fresco y seco, mantener horizontal en almacén y durante el transporte. Características Técnicas Características generales: Composición del material: PVC y malla de fibra de vidrio antiálcalis Color:Blanco Espesor de la junta: 10 - 30 mm Información práctica Presentación: Perfiles de 2,5 metros de longitud.Cajas de 25 perfiles. Metros lineales por caja: 62,5 m. Unidad mínima de venta: 1 caja. 1 Caja de 25 u.
