# WEBER.THERM GOTERÓN - Perfil de goteo para dinteles en los sistemas weber.therm

- Propiedad del archivo: CONSTRUNARIO
- Formato: FIEBDC-3/2012
- Programa: Construnario Versión 3.51
- Fecha de los precios: 18/11/2015
- Divisa: EUR

**WTHERMPERGOT** u WEBER.THERM GOTERÓN - Perfil de goteo para dinteles en los sistemas weber.therm
Es un perfil de PVC con malla de fibra de vidrio alcaliresistente, para formar bordes en la zona de los dinteles en los sistemas de aislamiento por el exterior. En dinteles de ventanas y puertas de los sistemas de aislamiento por el exterior, weber.therm. Observaciones Conservar en un lugar fresco y seco, mantener horizontal en almacén y durante el transporte. Características Técnicas Características generales: Composición del material: PVC y malla fibra de vidrio antiálcalis Norma: DIN EN ISO 1163-1 Color: Blanco Luz de la malla: 6 x 6 mm Malla: 100 x 100 mm Gramaje de la malla: 160 g/m2 Información práctica Presentación: Perfiles de 2,5 metros de longitud.Cajas de 10 perfiles. Metros lineales por caja: 25 m. Unidad mínima de venta: 1 caja. 1 caja de 25 m.
