# WEBER.THERM MALLA 200 - Malla de fibra de vidrio para refuerzo de los revestimientos minerales en los sistemas weber.therm

- Propiedad del archivo: CONSTRUNARIO
- Formato: FIEBDC-3/2012
- Programa: Construnario Versión 3.51
- Fecha de los precios: 18/11/2015
- Divisa: EUR

**WTHERMMALLA200** u WEBER.THERM MALLA 200 - Malla de fibra de vidrio para refuerzo de los revestimientos minerales en los sistemas weber.therm
Es una malla de fibra de vidrio combinada con tratamientos superficiales antialcalinos especialmentediseñados, y utilizable en un amplio abanico de aplicaciones. Refuerzo eficaz para reducir la fisuración de los revestimientos minerales en puntos singulares (forjados, cargaderos, cambios dematerial,...) de fachadas exteriores. Está especialmente indicado como refuerzo del revestimiento mineral weber.therm clima y weber.therm color en los sistemas de aislamiento de fachada por el exterior weber.therm. Observaciones Conservar en lugar fresco y seco. Características técnicas Características generales: Armado (en 100mm): Urdimbre: 25 x 2; Trama: 20,5 Densidad lineal del material (tex): Urdimbre: 272; Trama: 800 Tejido: Media gasa Anchura estándar: 110 cm Longitud del rollo: 50m Grosor de la malla tratada: 0,66 mm Peso de la malla salida del telar: 161 g/m2 Peso de la malla tratada: 195 g/m2 Contenido material combustible (LOI): 20% en masa Tipo de tratamiento: Resistencia alcalina sin emoliente arrastre obstructivo de hilo. Apertura del entramado: 7 x 6,5 mm Resistencia a la tracción y elongación: El valor individual mínimo de resistencia a la tracción (N/50 mm) y el valor máximo de elongación (%) cuando se alcanza la resistencia mínima a la tracción, establecidos deacuerdo con la norma DIN EN ISO 13934-1, son los siguientes: Condiciones estándar: R. Tracción: 2000 / 3400 (valor nominal); 1800 / 3000 (valor individual). R. Elongación: 4,0 / 4,0 (valor medio). Disolución 5% NaOH: R. Tracción: 1400 / 2200 (valor nominal); 1200 / 2000 (valor individual). R. Elongación: 4,0 / 4,0 (valor medio). Ensayo rápido (6h): R. Tracción: 1600 / 2400 (valor nominal); 1400 / 2200 (valor individual). R. Elongación: 4,0 / 4,0 (valor medio). Ensayo rápido (24h): R. Tracción: 50% / 50% (valor individual). Disolución 3 iones (ETAG 004): R. Tracción: 1000 / 1000 ; 50% / 50% (valor individual). Presentación: Rollos de 55 m2 de superficie. Unidad mínima de venta: 1 rollo. Rollo 55 m2 (50m x 1,1m)
