# WEBER.THERM MALLA 320 - Malla de fibra de vidrio para refuerzo de zonas accesibles en los sistemas weber.therm

- Propiedad del archivo: CONSTRUNARIO
- Formato: FIEBDC-3/2012
- Programa: Construnario Versión 3.51
- Fecha de los precios: 18/11/2015
- Divisa: EUR

**WTHERMMALLA320** u WEBER.THERM MALLA 320 - Malla de fibra de vidrio para refuerzo de zonas accesibles en los sistemas weber.therm
Es una malla de fibra de vidrio combinada con tratamientos superficiales antialcalinos especialmentediseñados, y utilizable en un amplio abanico de aplicaciones. Refuerzo eficaz para incrementar las zonas accesibles de los sistemas weber.therm que están sometidas a esfuerzos suplementarios, especialmente en las zonas accesibles como zócalos. Ofrece una estabilidad excepcional como refuerzo de revestimientos que van a soportar altas tensiones higrotérmicas, como los revestimientos minerales oscuros en los sistemas weber.therm. Observaciones Conservar en lugar fresco y seco. Características técnicas Características generales: Armado (en 100mm): Urdimbre: 30x2; Trama: 12,5 Densidad lineal del material (tex): Urdimbre: 204 ; Trama: 1.200 Tejido: Media gasa Anchura estándar: 100 cm Longitud del rollo: 25m Grosor de la malla tratada: 0,9 mm Peso de la malla salida del telar: 275 g/m2 Peso de la malla tratada: 330 g/m2 Contenido material combustible (LOI): 20% en masa Tipo de tratamiento: Resistencia alcalina sin emoliente arrastre obstructivo de hilo. Apertura del entramado: 6,0 x 6,0 mm Resistencia a la tracción y elongación: El valor individual mínimo de resistencia a la tracción (N/50 mm) y el valor máximo de elongación (%) cuando se alcanza la resistencia mínima a la tracción, establecidos deacuerdo con la norma DIN EN ISO 13934-1, son los siguientes: Condiciones estándar: R. Tracción: 4000 / 4500 (valor nominal); 3800 / 3500 (valor individual). R. Elongación: 4,5 / 4,5 (valor medio). Disolución 5% NaOH: R. Tracción: 2000 / 2250 (valor nominal); 1900 / 1750 (valor individual). R. Elongación: 3,5 / 3,5 (valor medio). Ensayo rápido (6h): R. Tracción: 2400 / 2600 (valor nominal); 2300 / 2300 (valor individual). R. Elongación: 4,0 / 4,0 (valor medio). Ensayo rápido (24h): R. Tracción: 50% / 50% (valor individual). Disolución 3 iones (ETAG 004): R. Tracción: 1000 / 1000 ; 50% / 50% (valor individual). Tolerancia: armado: ± 5 % en trama y urdimbre Anchura: ± 1 % Longitud: - 0 %; + 2 % LOI: ± 4 % Información práctica Presentación: Rollos de 25 m2 de superficie. Unidad mínima de venta: 1 rollo. Rollo 25 m2 (25m x 1m)
