# WEBER.THERM PLACA EPS 60 mm - Placa de poliestireno expandido para el sistema weber.therm etics

- Propiedad del archivo: CONSTRUNARIO
- Formato: FIEBDC-3/2012
- Programa: Construnario Versión 3.51
- Fecha de los precios: 18/11/2015
- Divisa: EUR

**WTHERMPLACAEPS60** u WEBER.THERM PLACA EPS 60 mm - Placa de poliestireno expandido para el sistema weber.therm etics
Observaciones Producto clasificado de acuerdo con la norma EN 13163, disponible en placas planas de 1x0,5 m con espesores de: 30 mm (32 unidades por embalaje: 16 m2). 40 mm (24 unidades por embalaje: 12 m2). 50 mm (20 unidades por embalaje: 10 m2). 60 mm (16 unidades por embalaje: 8 m2). 70 mm (14 unidades por embalaje: 7 m2). 80 mm (12 unidades por embalaje: 6 m2). Características técnicas Conductividad Térmica: EN 12667 (norma); W/mºK (unidades); 0,037 (propiedades). Resistencia a la compresión al 10%: EN 826 (norma); kPa (unidades); CS(10)60 (propiedades). Resistencia a la flexión: EN 12089 (norma); kPa (unidades); BS150 (propiedades). Absorción de agua por inmersión: EN 12087 (norma); % (unidades); = 5 (propiedades). Permeabilidad al vapor de agua: EN 12086 (norma); µ (unidades); 60 (propiedades). Clase de reacción al fuego: EN 13501-1 (norma); Euroclase (unidades); E (propiedades). coeficiente de dilatación térmica: m/mºC (unidades); 5-7 (x10-5) (propiedades). Información práctica Presentación: nº placas/paquete: Placa 20 mm: 50 u. Placa 30 mm: 32 u. Placa 40 mm: 24 u. Placa 50 mm: 20 u. Placa 60 mm: 16 u. Placa 70 mm: 14 u. Placa 80 mm: 12 u. 1 paquete de: Placa de 60 mm.
