# WEBER.TEC HYDROSTOP - Revestimiento impermeabilizante elástico

- Propiedad del archivo: CONSTRUNARIO
- Formato: FIEBDC-3/2012
- Programa: Construnario Versión 3.51
- Fecha de los precios: 19/11/2015
- Divisa: EUR

**WTECHYDROSTOP** u WEBER.TEC HYDROSTOP - Revestimiento impermeabilizante elástico
Tratamiento antigoteras. Impermeabilización de tejados, terrazas o azoteas visitables, voladizos y cubiertas, etc., donde pueda existir un tránsito moderado de personas. Impermeabilización de canalizaciones y encuentros de chimeneas. Composición Polímero sintético en dispersión, cargas, pigmentos minerales y microfilamentos de fibra de vidrio. Observaciones Aplicar sobre soportes secos. No aplicar en zonas de contacto permanente con agua, sea por encharcamientos o humedades de remonte capilar. weber.tec hydrostop es resistente a las rayos ultravioleta y agentes atmosféricos. Características de empleo - Espesor de aplicación final: mínimo 1 mm. - Número de capas: mínimo 3 capas (incluida la imprimación). - Tiempo de espera entre capas: de 6 a 24 horas (en función de la temperatura). - Endurecimiento total: 5 días. Estos tiempos pueden alargarse a baja temperatura o acortarse a temperatura elevada. Prestaciones - Densidad: 1,35 kg/l. - Viscosidad: 85±5 poises. - Elongación: 200%. - Resistencia a la tracción: 25 kg/cm2 (2,5 MPa). - pH: 8. - No inflamable. Estos resultados se han obtenido en ensayos realizados en condiciones estándar, y pueden variar en función de las condiciones de puesta en obra. Información práctica Presentación : Bidón metálico de 20 kg. Palet de 660 kg (33 bidones). Colores : rojo, gris y blanco. Rendimiento : 2 - 2,5 kg/m2. Conservación : 12 meses a partir de la fecha de fabricación, en el envase original cerrado y al abrigo de la humedad. Envase de 20 kg.
