# WEBER.TEC HYDROSLASTIC - Membrana impermeabilizante monocomponente 100% poliuretano

- Propiedad del archivo: CONSTRUNARIO
- Formato: FIEBDC-3/2012
- Programa: Construnario Versión 3.51
- Fecha de los precios: 19/11/2015
- Divisa: EUR

**WTECHYDROLAS** u WEBER.TEC HYDROSLASTIC - Membrana impermeabilizante monocomponente 100% poliuretano
- Impermeabilización de tejados, cubiertas, balcones y terrazas. - Impermeabilización de zonas húmedas (bajo baldosa) en baños, cocinas, etc… - Impermeabilización y protección de construcciones de hormigón como puentes, túneles, etc Composición: 100% poliuretano. Observaciones: Es un producto base agua por lo que su secado se verá afectado por las condiciones de temperatura y humedad existentes en el momento de la aplicación. Puede resbalar en caso de estar húmedo. Para evitarlo se deberá espolvorear sílice durante la última mano de aplicación. Características de empleo: - Tiempo aprox. de secado entre capas: 2 horas en verano. 6 horas en invierno. - Espesor de aplicación por capa:500 gr/m2 en verano. 300 gr/m2 en invierno. - Espesor final de aplicación: 1,0 – 1,2 mm Prestaciones: - Elongación en rotura a 20ºC: 2000% (ASTM D 412) - Fuerza de tensión a 20ºC: 5 N/mm² (ASTM D 412) - Módulo-E a 20ºC: 1,5 N/mm² (ASTM D 412) - Elongación en rotura a -25ºC: 1900% (ASTM D 412) - Fuerza de tensión a -25ºC: 4,2 N/mm² (ASTM D 412) - Módulo-E a -25ºC: 1,3 N/mm² (ASTM D 412) - Resistencia a la rotura: 29,3 N/mm (ASTM D 412) - Permeabilidad al v. de agua: >15 gr/m²/día ISO 9932:91 - Resistencia a la presión del agua: No hay filtración (columna 1m de agua durante 24h) (DIN EN 1928) - Dureza (escala A): 60 (ASTM D 2240) (15”) - Adherencia al hormigón preparado: > 1,5 N/mm²; fallo en la superficie de hormigón (ASTM D 903) - Tiempo para tránsito de personas: 18-24 horas Condiciones: 20ºC, 50% RH Secado final: 10 días Condiciones: 20ºC, 50% RH. Estos resultados se han obtenido en ensayos realizados en condiciones estándar, y pueden variar en función de las condiciones de puesta en obra. Información práctica Presentación : Bidones de plástico de 20 Kg. Palets de 24 bidones (480 kg/palet). Colores: gris y teja. Rendimiento : 1,4 – 2 kg/m2 aplicado en dos o tres capas. Conservación : 12 meses a partir de la fecha de fabricación, en el envase original cerrado y al abrigo de la humedad.
