# WEBER.FLEX P100 Cartucho - Masilla selladora y adhesiva de poliuretano

- Propiedad del archivo: CONSTRUNARIO
- Formato: FIEBDC-3/2012
- Programa: Construnario Versión 3.51
- Fecha de los precios: 19/11/2015
- Divisa: EUR

**WFLEXP100** u WEBER.FLEX P100 Cartucho - Masilla selladora y adhesiva de poliuretano
- Sellado de todo tipo de juntas y fisuras (juntas de dilatación, estructurales, de unión entre materiales, etc…) - Pegado elástico multiusos de materiales tales como mamparas, tabiques, placas de fibrocemento o melanina, tejas, maderas, cerámicas, zócalos, etc… - Sellado de juntas de elementos prefabricados de hormigón. Composición: Poliuretano monocomponente de curado por humedad. Observaciones: - No ofrece buena resistencia a alcoholes, ácidos orgánicos, álcalis y ácidos concentrados, hidrocarburos o fuel. - La masilla una vez curada es altamente elástica y puede ser pintada. - En zonas expuestas directamente a los rayos UV el producto puede sufrir destonificaciones. - En caso de querer pegar plásticos con alto contenido de polimerización realizar una prueba previa de adherencia. Prestaciones: - Tiempo de secado: Aprox. 3 mm/24 horas - Formación de piel: Aprox. 15 min - Dureza: 45 +/- 5 Shore A - Densidad: Aprox. 1,30 g/ml - Rango de temperatura: -30ºC y +90ºC - Movimiento máximo: 15% - Recuperación elástica: >80% - Elongación hasta rotura: >600% DIN 53504 - Módulo de elasticidad: 0,6 N/mm2 Rendimiento: Anchura: 10 mm - Profundidad: 10 mm - Metros lineales/cartucho: 3 m Anchura: 15 mm - Profundidad: 12 mm - Metros lineales/cartucho: 1,5 m Anchura: 25 mm - Profundidad: 20 mm - Metros lineales/cartucho: 0,6 m Información práctica - Presentación : Cajas de 12 cartuchos de 300 ml. - Color: gris, blanco, negro y marrón. - Conservación : 9 meses a partir de la fecha de fabricación, en el envase original cerrado y al abrigo de la humedad.
