# WEBER.SIL A500 - Silicona sanitaria con fungicida

- Propiedad del archivo: CONSTRUNARIO
- Formato: FIEBDC-3/2012
- Programa: Construnario Versión 3.51
- Fecha de los precios: 19/11/2015
- Divisa: EUR

**WSILA500** u WEBER.SIL A500 - Silicona sanitaria con fungicida
- Sellado elástico e impermeable en zonas húmedas de interior: duchas, lavabos, cocinas, mamparas, etc… - Evita la aparición de organismos orgánicos y hongos en su superficie. - Sellado de ventanas, puertas, etc… entre carpintería y mampostería. Composición: Polisiloxano. Observaciones: - Las juntas selladas con weber sil A500 no pueden ser pintadas. - Se aplica mediante pistola de silicona convencional. El espesor de la junta a sellar se marcará mediante el corte de la cánula de aplicación. - Polimeriza en contacto directo con la humedad; una vez abierto el cartucho se debe tapar bien para evitar que se endurezca en el interior. - Es resistente a los rayos UV pero puede amarillear Prestaciones: - Formación de piel: Aprox. 5 min (20ºC/65% H.R) - Tiempo de endurecimiento: Aprox. 2mm/ 24h (20ºC/65% H.R) - Dureza: 25 +/- 5 Shore A - Densidad: * Aprox. 1,03 g/ml transparente * Aprox. 1,25 g/mL blanco - Rango de temperatura: -60ºC y +180ºC - Recuperación elástica: >80% - Elongación hasta rotura: >800% (DIN 53504) - Módulo de elasticidad 100%: 0,38 N/mm2 (DIN 53504) - Movimiento elástico admisible: 25% Información práctica - Presentación : Cajas de 12 cartuchos de 300 mL. Palets de 120 cajas. - Color: blanca y transparente. - Conservación : 12 meses a partir de la fecha de fabricación, en el envase original cerrado y al abrigo de la humedad.
